# TWL Zuleitung zum Hochbehälter Förtha
Angebotsaufforderung (GAEB DA XML 3.3, DA83)
Projekt: GER-00001807
Währung: EUR
Vergabeart: Öffentliche Ausschreibung
Auftraggeber: DV-Nummer: 1; Vergabenummer: 1
Erstellt mit: BECHMANN AVA 2024.20/ GXML Toolbox V3.3 R20210630, BECHMANN AVA 2024.20, 27.01.2026

## 1 Tiefbauarbeiten
Datum: 27.01.2026

### Bauabschn 1 Tiefbauarbeiten

#### Titel 1.1 Allgemeine Arbeiten Gesamtbaumaßnahme

**1.1.10 Baustelle einrichten und räumen**
Baustelle einrichten und räumen
Geräte, Werkzeuge, und sonstige Betriebsmittel, die zur
vertragsgemässen Durchführung der Bauleistungen erforderlich sind, auf die Baustelle bringen, bereitstellen
und betriebsfertig aufstellen.
Herrichten der Arbeits-, Bau- und Lagerplätze, der Zu-
fahrtswege und Baustrassen, einschließlich erforderlicher Materiallieferungen (z.B. Kalkschotter) sowie
Pacht etc.
Abfahren der Baustelleneinrichtungen, Wiederherstellen
des ursprünglichen Zustandes der in Anspruch genommenen Flächen, Wege usw., einschließlich aller erforderlichen Leistungen und Nebenleistungen.

Die Vergütung erfolgt wie nachfolgend aufgeführt:
25 % der Pauschale nach dem Einrichten der Baustelle
  bei der folgenden Abschlagsrechnung
50 % der Pauschale anteilig entsprechend der
  in Rechnung gestellten Leistung
25 % nach dem Räumen der Baustelle bei der
  Schlussrechnung
Menge: 1,000 psch

**1.1.20 Absteckungen und Vermessungen**
Absteckungen und Vermessungen
d.h. alle für die Durchführung der Maßnahme erforderlichen Absteckungen und Vermessungen auf der Baustelle
sind vom AN durchzuführen, wie

- Festlegung von Höhenfestpunkten innerhalb der
  Baustelle
- Einmessen und markieren von Versorgungsleitungen vor
  Baubeginn.
- Vorgegebene Geländehöhen sind zu überprüfen

Für die vom AG durchzuführenden
Kontrollprüfungen hat der AN auf Anforderung die
erforderlichen Hilfskräfte und Werkzeuge zur Verfügung
zu stellen.
Durch den Auftraggeber, anhand der Planunterlagen,
vorgegebene Punkte (Grenzsteine, Vermessungspunkte)
sind zu sichern und nach Beendigung der Baumaßnahme
vollständig an den Auftraggeber zu übergeben.
Verlorengegangene Punkte sind durch das zuständige
Katasteramt neu einzumessen. Die Kosten hierfür trägt
der Auftragnehmer.
Menge: 1,000 psch

**1.1.30 Verkehrsregelung**
Verkehrsregelung
In der Pauschale sind alle Leistungen und Nebenleistungen zur Aufrechterhaltung des Verkehrs
sowie zur Absicherung der Baustelle gemäß den
Sicherheits- und Unfallverhütungsvorschriften
 (Ampelanlage, Bauzaun mit Fußgängerbohlenweg,
provisorische Überfahrten, Anrampungen, Stahlplatten,
etc.) enthalten.
Es handelt sich um Wirtschaftswege sowie
die Gemeindestraße "Zum Sand"
Sperrung der Verkehrsflächen:
- Halbseitige Sperrung mit LSA
Sofort nach Auftragsvergabe hat der Auftragnehmer
der zuständigen Verkehrsbehörde einen entsprechenden
Verkehrsregelungsplan vorzulegen. Entstehende
Kosten sind in den EP mit einzukalkulieren. Eine Ausfertigung des Planes ist der Bauleitung unaufgefordert
vorzulegen.
Für die statische Bemessung ist eine Verkehrsbelastung
von SLW 60 anzusetzen
Einschließlich dem Umsetzen der Anlagenteile im Zuge
des Bauforschritts
Menge: 1,000 psch

#### Titel 1.2 Erdarbeiten Offene Verlegung

*Hinweis*
Alle Bauteile und Materialien liefern und fachgerecht nach Herstellervorschrift sowie dem aktuellen Regelwerk einbauen

*Hinweis*
Hinweis zu den nachfolgenden Positionen der Wasserhaltung:
Die Positionen gelten für alle Arten von Wässern, die
innerhalb der Baustelle während der Bauzeit auftreten,
also für Oberflächenwässer, Bachwässer, Grundwasser,
Leitungswasser, Abwasser, Wasser der Hausanschlüsse
und Straßeneinläufe etc.

Die Wahl der Wasserhaltung bleibt dem Bieter
überlassen.
Herstellen von einem oder mehreren Pumpensümpfens ist
in den EP einzurechnen.
In die Positionen  sind die erforderlichen Drainagen für
die Wasserhaltung während der Bauzeit mit einer
Sickerschicht aus Einkornkies bis 30 cm über
Rohrscheitel einzukalkulieren.
Nach Beendigung der Baumaßnahme sind die Drainagen so
zu schließen, dass keine Sand- bzw. Erdausspülungen auftreten können. Normale Drainagen, die nach der Bauzeit
weiter in Funktion bleiben, werden gesondert abgerechnet.
Positionen gelten für alle Grabenbreiten und Rohrdimensionen.
Die Vergütung erfolgt nach lfdm
entsprechend der neu verlegten Rohrlänge.

**1.2.10 Wasserhaltung der Rohrgräben**
Menge: 500,000 lfdm

*Hinweis: Hinweis für die folgenden Positionen des Erdaushubes und Verfüllung*
Hinweis für die folgenden Positionen des Erdaushubes
und Verfüllung
Der Hinweis gilt, soweit nichts anderes innerhalb der
Position angegeben wird.
Die Grundposition für alle Tiefen und
alle Homogenbereiche

Rohrgrabentiefe 1,65 m

Für Grabentiefen über 1,65 m
wird eine Zulage für den in der für die
Zulageposition angegebenen Bereich gezahlt, dies gilt
auch für fließenden Boden (ehemals Bodenklasse 2) und
Fels  (ehemals Bodenklasse 7).
Abrechnung nach Aufmaß und fester Masse
******************************************************************
Rohrgrabenbreiten für Abrechnung:

Einzelrohrgraben
= 0,80 m + 0,30 m Verbau = 1,10 m

Rohrgraben für 4 Trinkwasserleitungen
  1 Entwässerungsleitung
  2 Steuerkabel
  1 Stromkabel

= 2,12 m +0,30 m Verbau = 2,42 m

Rohrgraben für 2 Trinkwasserleitungen
  1 Entwässerungsleitung
  1 Steuerkabel
  1 Stromkabel

= 1,46 m + 0,30 m Verbau =1,76 m

******************************************************************
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
Der Bodenaushub der Rohrgräben, der Drainagerohrleitungen usw. nach Zeichnung und örtlicher Anweisung
in Handarbeit oder Maschineneinsatz, mit senkrechten
Wänden, einschl. horizontalem Verbau nach den Vorschriften der Tiefbauberufsgenossenschaft in der vorgeschriebenen Breite und Tiefe herstellen.
Hierzu zählen auch Verbaukästen oder glw.
Den ausgehobenen Boden, soweit derselbe wieder zur
Verfüllung notwendig und geeignet ist, seitlich lagern
und nach dem Verlegen der Rohre unter schichtweisem
Verdichten nach der ZTVE (25 cm) wieder einbauen.
Bis etwa 50 cm über dem Rohrscheitel das Verdichten
von Hand vornehmen. Darüber hinaus kann maschinell
verdichtet werden.
Ein evtl. erforderliches Zwischenlagern des wieder
einzubauenden oder abzufahrenden Bodens ist in dieser
Position enthalten.
Alles einschl. Gestellung der Gerüste, Werkzeuge,
Fahrzeuge, Absteifung des Grabens, Beleuchtung der
Baustelle sowie aller erforderlichen Nebenarbeiten.
Für seitliches Nachrutschen von Bodenmassen o.ä.
in die Baugrube wird keine Entschädigung gezahlt.
Für den Einbau von Austauschmaterial ist der Einbau in
der Position Rohrgrabenaushub enthalten.
-------------------------------------------------------------------------
Position betrifft nur die Bereiche der offenen Bauweise,
nicht die Start- und Zielgruben des Spülbohrverfahrens
-------------------------------------------------------------------------

**1.2.20 Rohrgraben mit einer Breite von 1,10 m, Boden aller Homogenbereiche**
Rohrgraben mit einer Breite von 1,10 m,
Boden aller Homogenbereiche
alle Tiefen ausheben und wieder
verfüllen, als Grundposition
Menge: 10,000 lfdm

**1.2.30 Rohrgraben mit einer Breite von 1,76 m, Boden aller Homogenbereiche**
Rohrgraben mit einer Breite von 1,76 m,
Boden aller Homogenbereiche
alle Tiefen ausheben und wieder
verfüllen, als Grundposition
Menge: 211,000 lfdm

**1.2.40 Rohrgraben mit einer Breite von 2,42 m, Boden aller Homogenbereiche**
Rohrgraben mit einer Breite von 2,42 m,
Boden aller Homogenbereiche
alle Tiefen ausheben und wieder
verfüllen, als Grundposition
Menge: 276,000 lfdm

**1.2.50 Zulage für Überdeckungsbereich 1,66 - 2,66 m Breite 1,10 m**
Zulage für Überdeckungsbereich 1,66 - 2,66 m
(Betrifft den Rohrgraben mit 1,10 m Breite)
Menge: 10,000 lfdm

**1.2.60 Zulage für Überdeckungsbereich 1,66 - 2,66 m Breite 1,76 m**
Zulage für Überdeckungsbereich 1,66 - 2,66 m
(Betrifft den Rohrgraben mit 1,76 m Breite)
Menge: 10,000 lfdm

**1.2.70 Zulage für Überdeckungsbereich 1,66 - 2,66 m Breite 2,42 m**
Zulage für Überdeckungsbereich 1,66 - 2,66 m
(Betrifft den Rohrgraben mit 2,42 m Breite)
Menge: 10,000 lfdm

**1.2.80 Zulage für fließenden Boden**
Zulage für fließenden Boden (ehemals Bodenklasse 2)
Vergütung nur bei Schichtstärken von 20 cm und mehr.
Menge: 100,000 cbm

**1.2.90 Zulage für Fels**
Zulage für Fels (ehemals Bodenklasse 7)
Vergütung nur bei Schichtstärken von 20 cm und mehr.
Menge: 750,000 cbm

**1.2.100 Suchschlitz herstellen nach Angabe**
Suchschlitz herstellen nach Angabe
Homogenbereiche 1 - 7, alle Tiefen
Boden für Suchgraben ausheben, seitlich lagern und nach
Beendigung der Suche wieder einbauen und verdichten.
Einschließlich Verbau
Sonst sinngemäß wie Rohrgrabenaushub. Nur nach Angabe
der Bauleitung.
Diese Pos. gilt nicht für Schachtungen für bekannte
Hindernisse wie Wasser, Kanal, Gas, Kabel oder sonstige
Kreuzungen bzw. Hindernisse.
Diese sind bei den entsprechenden Kreuzungs- und
Sicherungspositionen abgegolten.
Abrechnung nach Aufmaß
Menge: 10,000 cbm

**1.2.110 Lastplattendruckversuch durchführen**
Lastplattendruckversuch durchführen
Der Versuch ist im Bereich der Baugrube, nach Vorschrift (ZTV SoB-StB) und DIN 18134
auf OK-Planum bzw. OK-Frostschutzschicht durchzuführen.
Mindestens zu erreichende Verformungsmodule:
Planum  EV - 2  = >45 MN/m²
Frostschutzschicht  = gem. Bauklasse
Der Unternehmer hat die Verdichtungsarbeiten auf
eigene Kosten bei Nichterreichen der geforderten
Werte bis zur Erreichung weiterzuführen.
Weitere erforderliche Versuche bis zur Erreichung
der geforderten Verfestigung gehen ebenfalls zu
Lasten des Auftragnehmers.
Der Lastplattendruckversuch ist ohne besondere Aufforderung nach Rücksprache und im Beisein des
Auftraggebers durch einen anerkannten Bodengutachter
durchzuführen.
Einschl. Gestellung des notwendigen Gegengewichtes.
Menge: 2,000 Stck

**1.2.120 Ummantelung für Wasserleitungsrohr / Kabel für Grabenbreite 1,10 m**
Ummantelung für Wasserleitungsrohr /
Kabel für Grabenbreite 1,10 m
liefern (Auflager, Umhüllung und Überdeckung)
Der Einbau der Ummantelung ist in der Grundposition
enthalten und wird nicht gesondert vergütet. Die Rohre und
Kabel sind entsprechend den geltenden DIN-Vorschriften sowie den Angaben der
Hersteller der einzelnen Medien zu ummanteln
(DIN 4033 sowie DIN 19630, Sand).
Der zur Ummantelung verwendete Sand ist vor dem
Einbau von den Herstellern zu untersuchen. Er darf
keine Stoffe enthalten, die das Material angreifen. Über die Eignung des Sandes zur Um-
mantelung ist vor dem Einbau eine Unbedenklichkeitsbescheinigung der Hersteller bei der Bauleitung
einzureichen. Weiterhin muss nachgewiesen werden, dass
der Sand umweltverträglich ist. Die Prüfungen
dürfen höchstens 1 Jahr zurückliegen. Die Kosten der
Prüfungen und der Bescheinigungen sind im EP enthalten
Auflagerhöhe = 150 mm
Überdeckung = 300 mm
Als Nachweis für den Einbau gelten die vom Auftraggeber oder seines Bevollmächtigten durch Unterschrift
anerkannten Lieferscheine, die mit der Abrechnung einzureichen sind.
-------------------------------------------------------------------------
Position betrifft nur die Bereiche der offenen Bauweise,
nicht die Start- und Zielgruben des Spülbohrverfahrens
-------------------------------------------------------------------------
Menge: 10,000 lfdm

**1.2.130 wie vor, jedoch Grabenbreite 1,76 m**
Menge: 211,000 lfdm

**1.2.140 wie vor, jedoch Grabenbreite 2,42 m**
Menge: 276,000 lfdm

**1.2.150 Kalkschotter 0/45 als Bodenaustausch**
Kalkschotter 0/45 als Bodenaustausch frei Baustelle
liefern und einbauen.
Schottermaterial aus grob- und gemischtkörnigen Böden
der Bodengruppen GW und GU nach DIN 18196.
-------------------------------------------------------------------------
Position betrifft nur die Bereiche der offenen Bauweise,
nicht die Start- und Zielgruben des Spülbohrverfahrens
-------------------------------------------------------------------------
Menge: 1100,000 cbm

*Hinweis*
Hinweis für die folgenden Positionen zur Entsorgung:
Der Hinweis gilt, soweit nichts anderes innerhalb der
Position angegeben wird.
Alle Deponien, Zwischenlager, Aufbereitungsanlagen,
Sondermüllanlagen usw. müssen entsprechend den geltenden Verwaltungsvorschriften genehmigt sein.
Für jede Ladung des zu vergütenden Materiales ist ein
Nachweis der Menge und der Art des Frachtgutes zu führen. Dieser Frachtbrief ist vom Betreiber der Deponie
gegenzuzeichnen und dient als Kontrolle für den Auftraggeber.
Abtransport ab Aushubstelle einschließlich Transport
zur Deponie, abladen, einplanieren, einschließlich
aller Deponiegebühren.
Abrechnung erfolgt nach Aufmaß und fester Masse.
Sofern der AN oder der vom AN vorgesehene bzw.
beauftragte Entsorger vor und während der Baudurchführung
zusätzliche bzw. weitere Deklarationen bzw. Analysen
des Abfalls fordert, sind diese in die Einheitspreise
einzurechnen.
-------------------------------------------------------------------------
Position betrifft nur die Bereiche der offenen Bauweise,
nicht die Start- und Zielgruben des Spülbohrverfahrens
-------------------------------------------------------------------------

**1.2.160 Unbelasteten Aushub der Zuordnungswerte Z0/Z0* LAGA / BM-0/BM-0* EBV**
Unbelasteten Aushub der Zuordnungswerte Z0/Z0* LAGA / BM-0/BM-0* EBV
nach Wahl des Bieters entsorgen.
Für Aushub der Zuordnungswerte ab Z1.1 LAGA / BM-F0* EBV
wird eine Zulage gezahlt (siehe Bodengutachten)
Hier ist das Nachweisverfahren nach Nachweisverordnung
(NachwV) zu führen.
Den Aushubboden als nicht tragfähigen oder verdrängten
Boden aufladen und zu einer anerkannten Deponie
(nach Wahl des Auftragnehmers) bringen und abladen.
Inklusive Entsorgungsgebühren.

Die erforderlichen Untersuchungen und Auswertungen zur
Feststellung der Belastung nach LAGA/EBV (je nach Deponie
auch mehrere) sind einzurechnen.
Menge: 1750,000 cbm

**1.2.170 Boden der Zuordnungswerte Z1.1 und 1.2 LAGA / BM-F0* bis BM-F1 EBV**
Boden der Zuordnungswerte Z1.1 und 1.2 LAGA /
BM-F0* bis BM-F1 EBV vorschriftsgemäß
entsorgen, als Zulage zur vorgehenden Grundposition.
Inklusive aller Aufwendungen wie gesonderte Transporte,
Lagerungen und Deponiegebühren.Die erforderlichen Untersuchungen und Auswertungen zur
Feststellung der Belastung nach LAGA / EBV (je nach Deponie
auch mehrere) sind einzurechnen.
Menge: 1750,000 cbm

**1.2.180 Boden der Zuordnungswerte Z 2 und größer Z 2 LAGA / BM-F2 bis größer BM-F3 EBV**
Boden der Zuordnungswerte Z 2 und größer Z 2 LAGA / BM-F2 bis größer BM-F3 EBV vorschriftsgemäß entsorgen,
als Zulage zur Vorposition.
Inklusive aller Aufwendungen wie gesonderte Transporte,
Lagerungen und Deponiegebühren.Die erforderlichen Untersuchungen und Auswertungen zur
Feststellung der Belastung nach LAGA / EBV (je nach Deponie
auch mehrere) sind einzurechnen.
Menge: 150,000 cbm

**1.2.190 Sicherung von Leitungen oder Schächten mit Stampfbeton**
Sicherung von Leitungen oder Schächten
mit Stampfbeton.
Der Materialverbrauch ist durch Lieferscheine zu
belegen.
Menge: 3,000 cbm

*Hinweis*
Hinweis für die folgenden Positionen Leitungen, Kabel,
längs und quer (Kreuzung) im Graben:
Der Hinweis gilt, soweit nichts anderes innerhalb der
Position angegeben wird.
Leitungen sind Gas-, Wasser- und Kanalrohre usw.
Kabel sind Stromleitungen, Steuerleitungen, Telekom etc
Die Leitungen und Kabel sind mit Hilfe einer Hilfskonstruktion so abzusichern, dass ein Abrutschen in den
Rohrgraben vermieden wird.
Sicherungsarbeiten nach den Vorschriften des jeweiligen
Ver- oder Entsorgers.
Eine Umlegung bzw. Abbau und Neubau der gefundenen
Leitungen und Kabel ist nur nach Rücksprache mit der
Bauleitung bzw. dem Auftraggeber möglich.
Alle übrigen Materialien, Leistungen und
Nebenleistungen sind in den EP der entsprechenden
Position (Kreuzung und Unmlegung) einzukalkulieren.
Einfaches Hochbinden von Rohren und Kabeln ist nicht
ausreichend, es muss grundsätzlich eine Unterfangung
erfolgen, um einen Bruch zu vermeiden.
Einschließlich erforderlichem zusätzlichen Aushub
sowie Verfüllung, Ummantelung sowie Markierung.
Erforderliche Lieferungen und Einbau von
Sand, Abdeckhauben und Markierungsband sowie alle
Leistungen und Nebenleistungen sind in den EP mit
einzukalkulieren, dies gilt auch für evtl.
erforderliche Kreuzungsanträge an den Eigentümer der
Leitungen und Kabel.
Einschließlich erforderlichem Beton zur Sicherung und
als Auflager.
Alle Leitungen und Kabel sind auf Festpunkte so
einzumessen, dass ein genauer Bestand der Leitung
nachgewiesen werden kann. Festpunkte sind Schächte,
Hausecken, Grenzsteine usw., die nach Beendigung der
Baumaßnahme weiterhin erhalten bleiben.

  OHNE EINMESSUNG ERFOLGT KEINE VERGÜTUNG !

Leitungen und Kabel, deren Abstand weniger als 75 cm
beträgt,
werden als eine Sicherung und Umlegung abgerechnet.
Abrechnung erfolgt nach Aufmaß und sichtbarer Länge.
Einschließlich erforderlicher Suchschachtung in Handschachtung zum Auffinden bzw. Kreuzen der Leitungen
oder Kabel.
Bei Umverlegungsarbeiten von Kabeln, Leitungen etc.
sind alle Erdarbeiten (auch für neuen Graben) einzukalkulieren. Abgerechnet werden nur Sicherungen von
Altbeständen (vorh. Kabel, Leitungen usw.).

**1.2.200 Freilegung und Kreuzungen der Rohre mit vorhandenen Ver- oder Entsorgungsleitungen**
Freilegung und Kreuzungen der Rohre
mit vorhandenen Ver- oder Entsorgungsleitungen bis
DN 200 (z.B. Gas-, Wasser-, Abwasserleitungen)
herstellen. Dabei sind die Vorschriften der Eigentümer
der jeweiligen Leitungen zu beachten.
Menge: 2,000 Stck

**1.2.210 Freilegung und Kreuzungen der Rohre mit Kabeln**
Freilegung und Kreuzungen der Rohre mit Kabeln
herstellen
Menge: 2,000 Stck

**1.2.220 Freilegung und Sicherung von Leitungen (längs im Graben)**
Menge: 10,000 lfdm

**1.2.230 Freilegung und Sicherung von Kabeln (längs im Graben)**
Menge: 10,000 lfdm

**1.2.240 Durchlässe aufnehmen und wieder herstellen DN 200-500**
Durchlässe aufnehmen und wieder herstellen DN 200-500
einschließlich Erdaushub, Rohre zwischenlagern und
fachgerecht einbauen sowie Herstellung des Ein- und
Auslaufes
Einschließlich der erforderlichen Wasserhaltung für die
Zeit der Rohrkreuzung
Menge: 5,000 lfdm

#### Titel 1.3 Spülbohrarbeiten

*Hinweis: Alle Bauteile und Materialien liefern und fachgerecht nach Herstellervorschrift sowie dem*
Alle Bauteile und Materialien liefern und fachgerecht nach Herstellervorschrift sowie dem aktuellen Regelwerk einbauen

**1.3.10 Wasserhaltung durchführen**
Wasserhaltung durchführen

Diese Position gilt für alle Arten von Wässern, die
innerhalb der Baustelle während der Bauzeit auftreten,
also für Oberflächenwässer, Bachwässer, Grundwasser,
Leitungswasser, Abwasser, Wasser der Hausanschlüsse und Straßeneinläufe etc.
Die Wahl der Wasserhaltung bleibt dem Bieter
überlassen.
Herstellen von einem oder mehreren Pumpensümpfens ist
in den EP einzurechnen.
Die Vergütung erfolgt prozentual zu der in Rechnung
gestellten Bauleistung
Einschließlich Umsetzung der Wasserhaltungsanlagen von  Baugrube zu Baugrube
Menge: 1,000 psch

**1.3.20 Baustelleneinrichtung**
Baustelleneinrichtung
Baustelle für HDD-Verfahren einrichten, inkl. aller erforderlichen Transporte. Geräte, Werkzeuge, Materialien und sonstigen Betriebsmittel (ggf. auch Rollenböcke), die zur Durchführung der Horizontalbohrung erforderlich sind, betriebsfertig aufstellen, während der Bauzeit vorhalten und wieder abbauen, einschließlich aller dafür erforderlichen Arbeiten.
Herstellen der Bohrsuspension inkl. Lieferung der
Spülungszusätze und Abfuhr sowie Entsorgen des
(nichtkontaminierten) Boden-Spülungs-Gemisches auf
entsprechenden Deponien
Als Zulage zur Baustelleneinrichtung der Gesamtmaßnahme.
Menge: 1,000 psch

**1.3.30 Grabenlose Leitungs-/Rohrverlegung (2 Rohre) als Längsverlegung**
Grabenlose Leitungs-/Rohrverlegung (2 Rohre)
als Längsverlegung
mittels des Horizontalspülbohrverfahrens,
inklusive der Herstellung einer
verlaufgesteuerten Pilotbohrung, der erforderlichen
Aufweitungen des Bohrkanals sowie dem Einziehen der
Produktrohre
- 1 Stück Trinkwasserleitung DA 140 PEHD
- 1 Stück Leerrohr für Steuerkabel DA 50 PEHD

Einschließlich aller notwendigen Materiallieferungen
und Nebenarbeiten

Die Arbeitsblätter ATV A 125 sowie DVGW GW 301, 302,
304 und 321 sind zu beachten und einzuhalten

Tiefe:  im Durchschnitt zwischen 1,50 und 3,00 m
Produktrohr/Schutzrohr:
  Rohrmaterial:  PE-HD (PE-80/PE-100),
  Durchmesser:  DA  50, DA 140
  Druckstufe:  SDR 11
  Medium:  Wasser, Steuerkabel

Einschließlich Herstellung und Wiederverfüllung
der erforderlichen Start- und Zielgruben mit
Rohrummantelung der Rohre
Abrechnung der Produktrohre erfolgt gesondert

Die Abrechnung erfolgt nach der Gesamtlänge der eingespülten Leitung.
D. h. Start- und Zielgruben auf der Strecke werden übermessen.
Für das Arbeiten mit Felskopf für Festgestein und gröbere Einlagerungen erfolgt die Zahlung einer Zulage.
Die ordnungsgemäße Verwertung oder Entsorgung der nach dem Einzug der Produktrohre verbleibenden Bohrspülung ist einzurechnen.
Menge: 1070,000 lfdm

**1.3.40 Grabenlose Leitungs-/Rohrverlegung (3 Rohre) als Längsverlegung**
Grabenlose Leitungs-/Rohrverlegung (3 Rohre)
als Längsverlegung
mittels des Horizontalspülbohrverfahrens,
inklusive der Herstellung einer
verlaufgesteuerten Pilotbohrung, der erforderlichen
Aufweitungen des Bohrkanals sowie dem Einziehen der
Produktrohre
- 1 Stück Trinkwasserleitung DA 200 PEHD
- 1 Stück Leerrohr für Stromkabel DA 160 PEHD
- 1 Stück Leerrohr für Steuerkabel DA 50 PEHD

Einschließlich aller notwendigen Materiallieferungen
und Nebenarbeiten

Die Arbeitsblätter ATV A 125 sowie DVGW GW 301, 302,
304 und 321 sind zu beachten und einzuhalten

Tiefe:  im Durchschnitt zwischen 1,50 und 3,00 m
Produktrohr/Schutzrohr:
  Rohrmaterial:  PE-HD (PE-80/PE-100),
  Durchmesser:  DA  50, DA 160, DA 200
  Druckstufe:  SDR 11
  Medium:  Wasser, Stromkabel, Steuerkabel

Einschließlich Herstellung und Wiederverfüllung
der erforderlichen Start- und Zielgruben mit
Rohrummantelung der Rohre
Abrechnung der Produktrohre erfolgt gesondert

Die Abrechnung erfolgt nach der Gesamtlänge der eingespülten Leitung.
D. h. Start- und Zielgruben auf der Strecke werden übermessen.
Für das Arbeiten mit Felskopf für Festgestein und gröbere Einlagerungen erfolgt die Zahlung einer Zulage.
Die ordnungsgemäße Verwertung oder Entsorgung der nach dem Einzug der Produktrohre verbleibenden Bohrspülung ist einzurechnen.
Menge: 573,000 lfdm

**1.3.50 Zulage für Spülbohrverfahren mit Felskopf (2 Rohre)**
Zulage für Spülbohrverfahren mit Felskopf (2 Rohre)
für Arbeiten im Festgestein und bei gröberen Einlagerungen
Die Vergütung erfolgt nur für die Arbeiten in den genannten Bereichen.
Menge: 1070,000 lfdm

**1.3.60 Zulage für Spülbohrverfahren mit Felskopf (3 Rohre)**
Zulage für Spülbohrverfahren mit Felskopf (3 Rohre)
für Arbeiten im Festgestein und bei gröberen Einlagerungen
Die Vergütung erfolgt nur für die Arbeiten in den genannten Bereichen.
Menge: 573,000 lfdm

**1.3.70 Kalibrierung der Messeinrichtungen**
Kalibrierung der Messeinrichtungen
Die Messeinrichtungen sind auf ordnungsgemäße
Funktion zu kontrollieren und zu kalibrieren.
Über das Ergebnis ist ein Protokoll
anzufertigen und dem AG unaufgefordert
auszuhändigen.
(Abrechnung 1 mal für die Dauer der Bauzeit)
Menge: 1,000 psch

**1.3.80 Kontinuierliche Ortung**
Kontinuierliche Ortung
hat mindestens alle 1,5 m zu erfolgen, an Zwangspunkten
alle 0,5 m. Bei jedem Gestängewechsel ist der jeweilige
Standort des Bohrkopfes an der Geländeoberfläche
mittels Farbe oder Pflock zu kennzeichnen. Die
zugehörige Tiefe ist jeweils an diesem Punkt in das
Bohrprotokoll aufzunehmen.
Der maximale Spülungsdruck ist projektbezogen
festzulegen, um Hebungen der Geländeoberfläche oder
Ausspülungen zu vermeiden.
Die Höhe des Spülungsdruckes ist im Bohrprotokoll
festzuhalten.
Menge: 1643,000 lfdm

**1.3.90 Übergabe eines verbindlichen Höhenprotokolles**
Übergabe eines verbindlichen Höhenprotokolles mit
Angabe der Bohrtiefen zu den während der Pilotbohrung
auf der Geländeoberfläche markierten und fortlaufend
nummerierten Punkten. Einweisung der Vermesser des AG
zur lagemäßigen Aufnahme der Markierungspunkte.
Menge: 1,000 psch

#### Titel 1.4 Rohrverlegung offene und geschlossene Bauweise

*Hinweis: Alle Bauteile und Materialien liefern und fachgerecht nach Herstellervorschrift sowie dem*
Alle Bauteile und Materialien liefern und fachgerecht nach Herstellervorschrift sowie dem aktuellen Regelwerk einbauen

*Hinweis: Hinweis für die folgenden Positionen der Wasserleitung. Der Hinweis gilt, soweit nichts*
Hinweis für die folgenden Positionen der Wasserleitung.
Der Hinweis gilt, soweit nichts anderes innerhalb der
Position angegeben wird.
Komplett frei Baustelle liefern, abladen, einbauen und
dichten nach Werksvorschrift.
Alle Formstücke und Armaturen als Zulage zur zugehörigen Rohrleitung.
Formstücke mit Flanschanschluss einschließlich der
erforderlichen Schrauben, Muttern und Unterlegscheiben
in Edelstahl und Herstellung der Muffen- bzw.
Flanschverbindung.
Einschließlich abschnittsweiser Druckprüfung unter
Beisein eines Bevollmächtigten des Auftraggebers.
Die Druckprüfung ist bis zum
Erreichen der geforderten Werte auf Kosten des
Auftragnehmers zu wiederholen.
Für Erdüberdeckung von 1,20 bis 5,00 m
Werkstoff
Formstücke aus duktilem Gusseisen nach
DIN-EN 545 mit Steckmuffenverbindung nach DIN 28603
und DVGW Prüfzeichen Wanddickenklasse K 9
Einschließlich erforderlicher Rohrschnitte der neuen
Wasserleitung und Herstellung der Muffenverbindungen.
Schnitte der bestehenden Wasserleitungen werden
gesondert vergütet.

*Hinweis: Die nachfolgenden Leistungen beinhalten, PE-Druckrohre aus Polyethylen High Density*
Die nachfolgenden Leistungen beinhalten,
PE-Druckrohre aus Polyethylen High Density (PE-HD),
für Trinkwasser / Abwasser
PE 100 RC gefertigt nach DIN 8074, DIN EN 12201,
PAS 1075 liefern sowie höhen-
und fluchtgerecht in vorhandene Gräben mit
Überdeckungshöhen von  1,20 m bis 2,00 m
fachgerecht nach DIN und Verlegeanleitung des
Herstellers verlegen.
Einschließlich erforderlicher Rohrschnitte sowie
Transport auf der Baustelle.
Formstücke werden als Zulage zur jeweiligen
Rohrposition abgerechnet.
Maßnorm  DIN 8074
Technische Lieferbedingungen  DIN 8075
Anwendungsnormen  DIN 19533
  DVGW W 320
  DVGW 323/1
  DVGW 335-A2
Nenn-Druckstufen der Rohr Reihen SDR 11
Lieferform der Rohre  Stangen
  Ringbunde
  Trommeln
Heizelement Stumpfschweißen  DVS 2207/2208
Heizwendelschweißen  DVS 2207/2208
Heizelementmuffenschweißen  DVS 2207/2208
Klemmverbindung  DIN 8076
Flanschverbindung  DIN 19963
Formstücke  DIN 8076/19963
Druckprüfung  DIN 4279
Chemische Beständigkeit  DIN 8075, Beiblatt 1
In die Einheitspreise der nachfolgenden Leistungen ist
das Schweißen, die Schweißmuffen, die abschnittsweise
Druckprüfung sowie die Desinfektion mit
Hygieneuntersuchung gem. den Vorgaben des
DVGW einzurechnen.

**1.4.10 PEHD-Wasserleitungsrohr DA 140 mm SDR 11**
PEHD-Wasserleitungsrohr DA 140 mm SDR 11
liefern, betriebsfertig einbauen und verschweißen.
Menge: 487,000 lfdm

**1.4.20 Trinkwasserleitung für Spülbohrverfahren DA 140 SDR 11 PEHD-Trinkwasserdruckrohre DA 140**
Trinkwasserleitung für Spülbohrverfahren DA 140 SDR 11
PEHD-Trinkwasserdruckrohre DA 140 mm SDR 11
liefern, betriebsfertig einbauen und verschweißen.
Mit zusätzlich aufaddiertem Schutzmantel aus
mineralverstärktem Polypropylen oder gleichwertiger
Schutzschicht für grabenlose Verlegeverfahren
sonst wie vorweg beschriebene Trinkwasserleitung.
Die Eignung des Rohres für die grabenlose
Verlegung ist mit dem Angebot nachzuweisen.
Menge: 1070,000 lfdm

**1.4.30 PEHD-Wasserleitungsrohr DA 160 mm SDR 11**
PEHD-Wasserleitungsrohr DA 160 mm SDR 11
liefern, betriebsfertig einbauen und verschweißen.
Menge: 273,000 lfdm

**1.4.40 PEHD-Wasserleitungsrohr DA 200 mm SDR 11**
PEHD-Wasserleitungsrohr DA 200 mm SDR 11
liefern, betriebsfertig einbauen und verschweißen.
Menge: 760,000 lfdm

**1.4.50 Trinkwasserleitung für Spülbohrverfahren DA 200 SDR 11 PEHD-Trinkwasserdruckrohre DA 200**
Trinkwasserleitung für Spülbohrverfahren DA 200 SDR 11
PEHD-Trinkwasserdruckrohre DA 200 mm SDR 11
liefern, betriebsfertig einbauen und verschweißen.
Mit zusätzlich aufaddiertem Schutzmantel aus
mineralverstärktem Polypropylen oder gleichwertiger
Schutzschicht für grabenlose Verlegeverfahren
sonst wie vorweg beschriebene Trinkwasserleitung.
Die Eignung des Rohres für die grabenlose
Verlegung ist mit dem Angebot nachzuweisen.
Menge: 573,000 lfdm

**1.4.60 PEHD-Bögen DA 140 mm SDR 11 zu v.g. Leitung mit Abwinkelungen von 11°, 22°, 30° und 45°**
PEHD-Bögen DA 140 mm SDR 11 zu v.g. Leitung mit
Abwinkelungen von 11°, 22°, 30° und 45° frei Baustelle
liefern, betriebsfertig einbauen und verschweißen.
Menge: 17,000 Stck

**1.4.70 PEHD-Bögen DA 160 mm SDR 11 zu v.g. Leitung mit Abwinkelungen von 11°, 22°, 30° und 45°**
PEHD-Bögen DA 160 mm SDR 11 zu v.g. Leitung mit
Abwinkelungen von 11°, 22°, 30° und 45° frei Baustelle
liefern, betriebsfertig einbauen und verschweißen.
Menge: 5,000 Stck

**1.4.80 PEHD-Bögen DA 200 mm SDR 11 zu v.g. Leitung mit Abwinkelungen von 11°, 22°, 30° und 45°**
PEHD-Bögen DA 200 mm SDR 11 zu v.g. Leitung mit
Abwinkelungen von 11°, 22°, 30° und 45° frei Baustelle
liefern, betriebsfertig einbauen und verschweißen.
Menge: 15,000 Stck

**1.4.90 T- Stück DA 160/160/90 SDR 11 für Anschluss eines Hydranten**
T- Stück DA 160/160/90 SDR 11 für Anschluss eines
Hydranten liefern und verschweißen
Menge: 1,000 St

**1.4.100 Losflansch mit Vorschweißbund für vorgenannte Rohrleitung DA 90 mm**
Losflansch mit Vorschweißbund für vorgenannte
Rohrleitung  DA 90 mm
Inklusive zusätzlicher Schweißmuffen
Menge: 1,000 Stck

**1.4.110 Losflansch mit Vorschweißbund für vorgenannte Rohrleitung DA 140 mm**
Losflansch mit Vorschweißbund für vorgenannte
Rohrleitung  DA 140 mm
Inklusive zusätzlicher Schweißmuffen
Menge: 2,000 Stck

**1.4.120 Losflansch mit Vorschweißbund für vorgenannte Rohrleitung DA 160 mm**
Losflansch mit Vorschweißbund für vorgenannte
Rohrleitung  DA 160 mm
Inklusive zusätzlicher Schweißmuffen
Menge: 2,000 Stck

**1.4.130 Losflansch mit Vorschweißbund für vorgenannte Rohrleitung DA 200 mm**
Losflansch mit Vorschweißbund für vorgenannte
Rohrleitung  DA 200 mm
Inklusive zusätzlicher Schweißmuffen
Menge: 4,000 Stck

**1.4.140 X Stück für Leitung DA 140 liefern und einbauen**
Menge: 1,000 Stck

**1.4.150 X Stück für Leitung DA 160 liefern und einbauen**
Menge: 2,000 Stck

**1.4.160 X Stück für Leitung DA 200 liefern und einbauen**
Menge: 4,000 Stck

**1.4.170 PEHD Kabelschutzrohr DA 50 für Spülbohrverfahren**
PEHD Kabelschutzrohr DA 50 für Spülbohrverfahren
liefern, betriebsfertig einbauen und verschweißen.

Einschließlich Einzug des Steuerkabels in das Schutzrohr
mit den dafür notwendigen Zwischenbaugruben
Menge: 1643,000 lfdm

**1.4.180 PEHD Kabelschutzrohr DA 160 SDR 11 für Spülbohrverfahren**
PEHD Kabelschutzrohr DA 160 SDR 11 für Spülbohrverfahren
liefern, betriebsfertig einbauen und verschweißen.

Einschließlich Einzug des Stromkabels in das Schutzrohr
mit den dafür notwendigen Zwischenbaugruben
Menge: 573,000 lfdm

**1.4.190 Fernmeldekabel A-2YF(L)2Y 10x2x0,8 mm² für offene Bauweise**
Fernmeldekabel
PE-isoliert, bündelverseilt, mit Petrolatfüllung und
Schichtenmantel
A-2YF(L)2Y 10x2x0,8 mm²
liefern und verlegen
Menge: 800,000 lfdm

**1.4.200 Fernmeldekabel A-2YF(L)2Y 10x2x0,8 mm² für Spülbohrverfahren liefern und einziehen**
Fernmeldekabel
PE-isoliert, bündelverseilt, mit Petrolatfüllung und
Schichtenmantel
A-2YF(L)2Y 10x2x0,8 mm²
liefern und einziehen in ein
Schutzrohr DA 50
Menge: 1643,000 lfdm

**1.4.210 Überprüfen von verlegten Fernmeldekabeln**
Überprüfen von verlegten Fernmeldekabeln
bis 10x2x0,8 mm².
Durchführung einer Isolationsmessung, RI-Messung und
Dämpfungsmessung, einschl. der Erstellung eines
Meßprotokolls.
Alle Adern sind einzeln durchzumessen und zu
kennzeichnen. Die Kabellänge beträgt bis zu 1,6 km.
Menge: 2443,000 lfdm

**1.4.220 Gießharzverbindungsmuffe für Kabeltyp A-2YF(L)2Y 10x2x0,8 mm²**
Gießharzverbindungsmuffe für Kabeltyp
A-2YF(L)2Y 10x2x0,8 mm² einschl.
systemgebundenem Zubehör liefern
und betriebsfertig montieren.
Menge: 5,000 Stck

**1.4.230 Alu Erdkabel NAYY-O 4*150 SE mm² liefern und verlegen**
Menge: 530,000 lfdm

**1.4.240 Alu Erdkabel NAYY-O 4*150 SE mm² liefern und einziehen**
Alu Erdkabel NAYY-O 4*150 SE mm²
liefern und einziehen
in ein Schutzrohr DA 160
Menge: 570,000 lfdm

**1.4.250 Überprüfen von verlegten Stromkabeln**
Überprüfen von verlegten Stromkabeln
bis 4 * 150 mm².
Durchführung einer Isolationsmessung und RI-Messung
einschl. der Erstellung eines Meßprotokolls.
Alle Adern sind einzeln durchzumessen und zu
kennzeichnen. Die Kabellänge beträgt bis zu 1,1 km.
Menge: 1100,000 lfdm

**1.4.260 Gießharzverbindungsmuffe für Kabeltyp NAYY-O 4*150 SE mm²**
Gießharzverbindungsmuffe für Kabeltyp
NAYY-O 4*150 SE mm² einschl.
systemgebundenem Zubehör liefern
und betriebsfertig montieren.
Menge: 2,000 Stck

*Hinweis*
Alle Teile verstehen sich einschließlich kompletter
Lieferung, Lagerung und Einbau.
Einschließlich aller erforderlichen Einbauteile, Dichtungen, Schrauben aus Edelstahl, Kleber, Gleitmittel,
Rohrschnitte usw..
Abrechnung erfolgt nach Aufmaß und Masse.
Alle Formstücke, Armaturen usw. gelten als Zulage zur
zugehörigen Rohrleitung.
Beim Einbau sind die entsprechenden DIN- und DVGW-Vor-
schriften zu beachten. Der Bieter muss im Besitz eines
entsprechenden DVGW-Scheines sein, andernfalls sind
die Wasserleitungsrohre durch einen entsprechend ausgebildeten Fachmann einzubauen.

*Hinweis: Druckstufe : PN 16 bar für alle weiteren Rohre, Formstücke, Armaturen usw.*
Druckstufe : PN 16
für alle weiteren Rohre, Formstücke, Armaturen usw.
soweit in den Positionen nichts anderes beschrieben wird.

*Hinweis*
Straßenkappen sind höhenverstellbar mit Distanzring
und ziehbarem Demontagering auszuführen. Bei
abschüssigen Straßen ist ein Keildistanzring
einzubauen. Die Deckelsicherung erfolgt durch
Haltestift aus nichtrostendem Stahl.
Die Schrägsitzflächen von Deckel und Distanzring sind
überdreht.
Ausführung aus Kunststoff
Der Einbau erfolgt entsprechend der Vorschrift des
Lieferwerkes.

**1.4.270 N - Stück DN 80**
Menge: 1,000 Stck

*Hinweis: Hinweis für die nachfolgende Position: Die alte Leitung ist durch Schneiden zu trennen*
Hinweis für die nachfolgende Position:
Die alte Leitung ist durch Schneiden zu trennen und die
im Anschlussbereich nicht mehr benötigten Teile auszubauen und zu entsorgen.
Die Rohrschnitte der neuen Leitungen sind in den EP
der entsprechenden Rohrleitung einzurechnen
(siehe dort).
Einschließlich Nachbehandlung der Schnittflächen zur
Vorbereitung des Einbaues der neuen Formstücke.
Abrechnung an Anschlussstellen Altrohr / Neurohr.
Enthalten sind sämtliche Aufwendungen, die zum
Anschluss notwendig sind inklusive Schweißmuffen.
Position gilt auch für Anschluss an Altbestand mit Flansch

**1.4.280 Leitung trennen und Neuanschluss DA 90 - DN 200 mm**
Menge: 1,000 Stck

*Hinweis: Hinweis für die folgenden Positionen der Hydranten Der Hinweis gilt, soweit nichts*
Hinweis für die folgenden Positionen der Hydranten
Der Hinweis gilt, soweit nichts anderes innerhalb der
Position angegeben wird.
Typ  : Unterflurhydrant
Erdüberdeckung  : 1,25 m
Baumaße  : nach DIN EN1074-6, DIN EN 14339
Flanschenanschluß : nach DIN EN1092-2 PN 16
Werkstoff  : Gusseisen mit Kugelgraphit, innen und  außen emailliert,
  mit auswechselbarer Ventilgarnitur ohne Betriebsunterbrechung, doppelt absperrend
Ausführung  : mit selbsttätiger Entwässerung
  und Druckwasserschutz,
  mit kompletter Einbaugarnitur
  wie Teleskop-Hydrantenstrassenkappe, Be-
  tonunterlagsplatte sowie Sickerstein (Frostschutzmantel).

**1.4.290 Unterflurhydrant Anschluß DN 80 mm**
Menge: 1,000 Stck

**1.4.300 Pfosten aus Aluminium, schwere Ausführung für Schilder**
Pfosten aus Aluminium, schwere Ausführung für Schilder
mit Nut für Aufnahme der Befestigung der Schrifttafel
einschließlich erforderlichem Fundament sowie Erdaushub, Materiallieferungen und Nebenleistungen.
Menge: 1,000 Stck

**1.4.310 Hinweisschilder für Hydranten oder BEV**
Hinweisschilder für Hydranten
oder BEV
einschließlich Befestigungsmaterial und erforderlichem
Zubehör. Komplett nach Vorschrift (DIN 4067) frei Baustelle liefern und befestigen.
Beschriftung der Schilder in Absprache mit dem
Auftraggeber
Menge: 1,000 Stck

*Hinweis: Hinweis für die nachfolgenden Rohre und Formteile aus Polypropylen*
Hinweis für die nachfolgenden Rohre und Formteile aus
Polypropylen
Abwasserkanalleitung aus Polypropylen nach DIN EN 1852
Ringsteifigkeit DIN EN ISO 9969 SN 16
Rohre mit Steckmuffen und festeingelegtem Dichtsystem

liefern und höhen- und fluchtgerecht in Kanalgraben mit
Überdeckungshöhe von 1,50 bis 4,00 m gemäß den
Verlegerichtlinien des Herstellers verlegen

Einbau von Formteilen einschließlich eventuell
notwendiger Rohrschnitte und zusätzlicher Verbindungsstücken

**1.4.320 PP Kanalrohrleitung DN 150 mm SN 16**
Menge: 500,000 lfdm

**1.4.330 PP Bogen DN 150 mm 15° bis 45° SN 16**
Menge: 9,000 Stck

**1.4.340 Rückstauventil zum Einschieben in ein Rohr oder Schacht**
Rückstauventil zum Einschieben in ein Rohr oder Schacht,
für fäkalienfreies Abwasser mit einer manuell
verschließbaren Klappe,
nach DIN EN 13564-1

Material:  Polypropylen

Nennweite  DN 150

Fabrikat FERNCO
Fernco NRV, Typ 1
oder gleichwertig
Menge: 1,000 Stck

**1.4.350 Verschlussteller für Anschlussleitung DN150 mm PP**
Verschlussteller für Anschlussleitung DN150 mm PP
liefern und einbauen.
Menge: 1,000 Stck

**1.4.360 Einbau eines bauseits gelieferten Schaltschrankes mit Betonfundament**
Einbau eines bauseits gelieferten Schaltschrankes
mit Betonfundament
Schaltschrank max 1,50 * 0,50 m Grundfläche
Menge: 1,000 Stck

**1.4.370 Rammschutzpoller aus Stahlrohr Durchmesser 102 mm**
Rammschutzpoller aus Stahlrohr
Durchmesser 102 mm
Länge 2500 mm
mit aufgeschweißtem Stahldeckel
feuerverzinkt
enzianblau RAL 5010 pulverbeschichtet
mit Erdanker zum Einbetonieren
liefern und fachgerecht einbauen
einschließlich Erdarbeiten und Beton
Menge: 2,000 Stck

#### Titel 1.5 Oberflächenarbeiten

*Hinweis: Alle Bauteile und Materialien liefern und fachgerecht nach Herstellervorschrift sowie dem*
Alle Bauteile und Materialien liefern und fachgerecht nach Herstellervorschrift sowie dem aktuellen Regelwerk einbauen

*Hinweis: Hinweis für die Oberflächenarbeiten Spülbohrverfahren Die Baustelle befindet sich im*
Hinweis für die Oberflächenarbeiten Spülbohrverfahren
Die Baustelle befindet sich im Bereich geschotterter Feldwege, auf Wiesenwegen, auf landwirtschaftlich bewirtschafteten Flächen und auf Wiesen.
In Teilen auch parallel eines asphaltierten Wirtschaftsweges.
Für das Spülbohrverfahren ist es nicht vorgesehen, Flächen zur Erreichbarkeit der Baustelle zu befestigen!
Alle Transporte innerhalb der Baustelle sind deshalb mit Kettenfahrzeugen oder
geländegängigen Allradfahrzeugen (Traktor mit Anhänger, Dumper o.ä.)
vorzusehen.
Trockene Witterungsphasen sind auszunutzen.
-------------------------------------------------------------------------------------------------------------
Im Leistungsverzeichnis sind nur Oberflächenarbeiten im Bereich der Start- und
Zielgruben sowie ein grobes Planieren von Fahrrillen im Bereich der
bewirtschafteten Flächen enthalten.
------------------------------------------------------------------------------------------------------------

*Hinweis: Der Hinweis gilt, soweit nichts anderes innerhalb der Position angegeben wird.*
Der Hinweis gilt, soweit nichts anderes innerhalb der
Position angegeben wird.
Die Oberflächen wieder in den vorgefundenen Zustand
versetzen bzw. erneuern, soweit dies nicht möglich ist.
Abrechnung nach Aufmaß und Vorbemerkungen.
Alle Materialien in fester Masse
Einschließlich aufnehmen, lagern, zwischenlagern
und wieder einbauen, Planum, verdichten.
Soweit in diesem Titel keine gesonderte Position für
zusätzlichen Aushub genannt wird, ist dieser in den EP
einzurechnen.
Alle Oberflächenpositionen in Hand- oder Maschinenarbeit.

**1.5.10 Oberflächen in Äckern, Wiesen und Gärten**
Oberflächen in Äckern, Wiesen und Gärten
aufnehmen und wieder herstellen,
einschließlich Profilierung und Einsaat.
Einschließlich abtragen, lagern und wieder aufbringen
des Mutterbodens in der vorgefundenen Stärke.
Nach dem Aufbringen ist der Mutterboden zu fräsen und
steiniges Material > 32 mm zu entfernen.
Abrechnung nach Aufmaß
Menge: 200,000 qm

**1.5.20 Oberfläche, leicht befestigt**
Oberfläche, leicht befestigt, wassergebundene Decken
aufnehmen und wieder herstellen.
Z.B. Feldwege, Parkplätze, Zufahrten etc.,
Herstellen und Verdichten des Planums bis EV2 45 MN/m²
Ausbaumaterial abfahren und entsorgen einschließlich
Entsorgungsgebühren
Herstellung der Oberfläche nach Abschluss der
Bauarbeiten aus
Kalkschotter (Frostschutzmaterial) 0/32, 30 cm stark
Verdichtung bis EV2 80 MN/m²
In Teilen besteht die Oberfläche des vorhandenen
Wirtschaftsweges aus Ziegel- und Betonbruch.
Dieses Material wird wieder eingebaut und nicht
entsorgt.
Menge: 1610,000 qm

**1.5.30 Grobes Planieren eingefahrener Spuren**
Grobes Planieren eingefahrener Spuren im Bereich
der bewirtschafteten Ackerflächen sowie im
Wiesen- und Waldbereich
Maximale Abrechnungsbreite 5,00 m
Menge: 750,000 qm

**1.5.40 Pflasteroberfläche in Gehwegen, aufnehmen und wieder herstellen**
Pflasteroberfläche in Gehwegen, Grundstücks-
Einfahrten/Eingängen oder im Strassenbereich
aufnehmen, seitlich lagern und wieder herstellen
Einschließlich Herstellung des erforderlichen
Unterbaues nach Vorschrift sowie erforderliche
Erdarbeiten und notwendige zusätzliche Schnitte
Fehlende Steine sind zu ersetzen. 5% der Fläche sind
als Fehlmenge einzukalkulieren.
Alles in kleinen Teilbereichen
Menge: 20,000 qm

**1.5.50 Rasengitterplatten 60/40 aufnehmen, seitlich lagern und wieder herstellen**
Rasengitterplatten 60/40
aufnehmen, seitlich lagern und wieder herstellen
Einschließlich Herstellung des erforderlichen
Unterbaues nach Vorschrift sowie erforderliche
Erdarbeiten und notwendige zusätzliche Schnitte
Fehlende Steine sind zu ersetzen. 5% der Fläche sind
als Fehlmenge einzukalkulieren.
Alles in kleinen Teilbereichen
Menge: 20,000 qm

**1.5.60 Pflasterrinne und Rundbordstein als Homburger Kante in Beton gesetzt**
Pflasterrinne und Rundbordstein als
Homburger Kante in Beton gesetzt
aufnehmen und entsorgen einschließlich
entstehender Entsorgungsgebühren.
Pflasterbreite bis 40 cm
Menge: 6,000 lfdm

**1.5.70 Liefern und Einbauen von Hoch- und Rundbordsteinen**
Liefern und Einbauen von Hoch- und Rundbordsteinen
Bordstein aus Beton DIN EN 1340 Qualität DIU
d.h., liefern, abladen, soweit erforderlich zwischenlagern und einbauen.
Einschließlich Herstellung des Betonauflagers 20 cm
stark sowie einer Rückenstütze 15 cm dick zur Aufnahme von Bordsteinen aus Beton C 20/25 herstellen,
Rückenstütze bis 10 cm unter Oberkante Bordstein
einschließlich der erforderlichen Schnitte
Für Übergangssteine (Absenker) und Radiensteine wird
eine Zulage gezahlt.
Menge: 6,000 lfdm

**1.5.80 Liefern und Einbauen von Rinnenpflaster Rastermaße 16 / 16 / 14**
Liefern und Einbauen von Rinnenpflaster
Rastermaße 16 / 16 / 14
3-zeilig
Rinnenpflaster nach DIN EN 1338 Qualität DI
d.h., liefern, abladen, soweit erforderlich zwischenlagern und einbauen.
Einschließlich Herstellung eines Betonfundamentes im
 Mittel 60 cm breit, 15 cm stark aus C 20/25
sowie Ausfugen mit MARBOS Pflasterfugenmörtel
Menge: 6,000 lfdm

**1.5.90 Asphaltoberfläche schneiden Stärke bis 17 cm**
Asphaltoberfläche schneiden
Stärke bis 17 cm
Für tiefere Schnitte wird eine Zulage gezahlt
Der Schnitt wird nur einmalig vergütet. Nachschneiden
wegen weggebrochener Kanten wird nicht vergütet.
Menge: 80,000 lfdm

**1.5.100 Asphalt in der vorgefundenen Stärke aufbrechen**
Asphalt in der vorgefundenen Stärke aufbrechen und
entfernen, fortlaufend mit Bauarbeiten, in den
vorgeschriebenen Aushubbreiten und das Material
entsorgen. Entsorgungsgebühr wird gesondert vergütet.
Zulage zum Aushub (Erschwernis).
Menge: 120,000 qm

**1.5.110 Vorhandenen Straßenkörper bis zu einer Tiefe von 0,50 m auskoffern gemäß ZTV**
Vorhandenen Straßenkörper bis zu einer Tiefe von 0,50 m auskoffern gemäß ZTV E-StB
mit Herstellung des Planums und Nachverdichtung
Menge: 60,000 cbm

**1.5.120 Sichern von Schiebern und Hydranten und deren Kappen**
Sichern von Schiebern und Hydranten und deren Kappen.
Vorhandene Schieber/Hydranten und deren Kappen, die im
Zuge der Straßenbauarbeiten freigelegt werden, sind
gemäß den Auflagen des Versorgers zu sichern und
vor Beschädigungen zu schützen.
In diese Position sind alle Erschwernisse und
Behinderungen beim Bauablauf einzukalkulieren.
Abrechnung: ein Stück pro Schieber / Hydrant.
Menge: 1,000 Stck

**1.5.130 Straßenbankett neu herstellen**
Straßenbankett neu herstellen
Breite i.M. ca. 1,00 m, Kornabgestuft, Gefälle => 10%
mit Steinerde 0-32 mm, gebrochen, ca. 30 cm stark
einschließlich Einsaat.
Herstellung des erforderlichen zusätzlichen Aushubes
sowie Unterbau nach Vorschrift.
Verdichtung bis EV 2 45 MN/qm
Menge: 75,000 lfdm

**1.5.140 Graben nach Bauende wieder herstellen**
Graben nach Bauende wieder herstellen
Den vorhandenen Wegseitengraben nach Beendigung der
Bauarbeiten wieder herstellen, einschließlich
Profilierung, Höhenregulierung sowie Einsaat und
Anschluß an Durchlässe.
Fläche: Trapezförmig
Maße  : (0,5+1,2)/2*0,80 m
Menge: 50,000 lfdm

*Hinweis: Hinweis für die folgenden Positionen zur Entsorgung:*
Hinweis für die folgenden Positionen zur Entsorgung:
Der Hinweis gilt, soweit nichts anderes innerhalb der
Position angegeben wird.
Alle Deponien, Zwischenlager, Aufbereitungsanlagen,
Sondermüllanlagen usw. müssen entsprechend den geltenden Verwaltungsvorschriften genehmigt sein.
Für jede Ladung des zu vergütenden Materiales ist ein
Nachweis der Menge und der Art des Frachtgutes zu führen. Dieser Frachtbrief ist vom Betreiber der Deponie
gegenzuzeichnen und dient als Kontrolle für den Auftraggeber.
Abtransport ab Aushubstelle einschließlich Transport
zur Deponie, abladen, einplanieren, einschließlich
aller Deponiegebühren.
Abrechnung erfolgt nach Aufmaß und fester Masse.
Sofern der AN oder der vom AN vorgesehene bzw.
beauftragte Entsorger vor und während der Baudurchführung
zusätzliche bzw. weitere Deklarationen bzw. Analysen
des Abfalls fordert, sind diese in die Einheitspreise
einzurechnen.

**1.5.150 Unbelasteten Aushub der Zuordnungswerte Z0/Z0* LAGA / BM-0/BM-0* EBV**
Unbelasteten Aushub der Zuordnungswerte Z0/Z0* LAGA / BM-0/BM-0* EBV
nach Wahl des Bieters entsorgen.
Für Aushub der Zuordnungswerte ab Z1.1 LAGA / BM-F0* EBV
wird eine Zulage gezahlt (siehe Bodengutachten)
Hier ist das Nachweisverfahren nach Nachweisverordnung
(NachwV) zu führen.
Den Aushubboden als nicht tragfähigen oder verdrängten
Boden aufladen und zu einer anerkannten Deponie
(nach Wahl des Auftragnehmers) bringen und abladen.
Inklusive Entsorgungsgebühren.

Die erforderlichen Untersuchungen und Auswertungen zur
Feststellung der Belastung nach LAGA/EBV (je nach Deponie
auch mehrere) sind einzurechnen.
Menge: 60,000 cbm

**1.5.160 Boden der Zuordnungswerte Z1.1 und 1.2 LAGA / BM-F0* bis BM-F1 EBV**
Boden der Zuordnungswerte Z1.1 und 1.2 LAGA /
BM-F0* bis BM-F1 EBV vorschriftsgemäß
entsorgen, als Zulage zur vorgehenden Grundposition.
Inklusive aller Aufwendungen wie gesonderte Transporte,
Lagerungen und Deponiegebühren.Die erforderlichen Untersuchungen und Auswertungen zur
Feststellung der Belastung nach LAGA / EBV (je nach Deponie
auch mehrere) sind einzurechnen.
Menge: 60,000 cbm

**1.5.170 Bituminöses Material zur Wiederverwertung abfahren**
Bituminöses Material zur Wiederverwertung abfahren
Verwertungsklasse A nach RuVA-StB
Das wiederverwertbare Material des Straßenaufbruches
aufladen und zu einer behördlich genehmigten Wiederverwertungsanlage abfahren
(z.B. OSA-Eschwege, Kalkschotterwerk Borsch in Vacha/
Buttlar oder andere).
Als Nachweis gelten die vom Betreiber der Anlage unterzeichneten Annahmescheine.
Einschließlich Annahmegebühren der Wiederverwertungsanlage.
Menge: 30,000 to

**1.5.180 Planum zur Aufnahme der Frostschutzschicht herstellen**
Planum zur Aufnahme der Frostschutzschicht herstellen.
Das Planum ist mittels geeignetem Gerät auf eine
Genauigkeit +/- 2 cm zu glätten und bis zur Erreichung
von Ev2 45 MN/m² zu verdichten
gemäß ZTV E-StB
Menge: 120,000 qm

*Hinweis: Hinweis für die Herstellung der Frostschutzschicht: Der Hinweis gilt, soweit nichts*
Hinweis für die Herstellung der Frostschutzschicht:
Der Hinweis gilt, soweit nichts anderes innerhalb der
Position angegeben wird.
in Fahrbahnen, Rad- und Gehwegen sowie Aufgrabungen
Belastungsklasse Bk 1,0
Verformungsmodul EV2 auf der Oberfläche
 = 120 MN/m²
aus Basaltmaterial 0/32 mm kornabgestuft,
profilgemäß nach ZTV SoB-StB einbauen und verdichten,
einschließlich Materiallieferung und sonstigen Nebenarbeiten

**1.5.190 Frostschutzschicht herstellen, Einbaustärke 40 cm**
Menge: 120,000 qm

*Hinweis: Hinweis für die folgenden Trag-Deckschichten: Der Hinweis gilt, soweit nichts anderes*
Hinweis für die folgenden Trag-Deckschichten:
Der Hinweis gilt, soweit nichts anderes innerhalb der
Position angegeben wird.
Asphalttragdeckschicht aus Asphalttragdeckschichtmischgut 0/16 herstellen
Bindemittel 70/100
Einschließlich Herstellung des Planums

**1.5.200 Asphaltbeton Tragdeckschicht 250 kg/qm, 0/16 mm, 10 cm**
Menge: 120,000 qm

**1.5.210 Abstreumaterial gleichmäßig auf die noch warme Oberfläche der Deckschicht aufbringen**
Abstreumaterial gleichmäßig auf die noch warme
Oberfläche der Deckschicht aufbringen und einwalzen.
Nicht gebundenes Material in Eigentum des AN übernehmen
und von der Baustelle entfernen.
Edelbrechsand 1/3 mm,
aus Gestein wie Edelsplitt in Deckschicht.
Aufstreumenge 1,0 kg/m²
Menge: 120,000 qm

**1.5.220 Nachträgliches Vergiessen von Asphaltfugen**
Nachträgliches Vergiessen von Asphaltfugen
Die Asphaltfugen sind mittels Naß-Schneidgerät 40 mm
tief zu schneiden.
Die Fugen sind bis zur Vergusstiefe staub-, schmutz-
und fettfrei zu säubern (mit Pressluft ausblasen).
Liefern und einbringen von Bitumen-Vergussmasse gem.
den Herstellervorschriften des einzubauenden Materials
Menge: 80,000 lfdm

*Hinweis: Hinweis für die folgenden Angleichungen Der Hinweis gilt, soweit nichts anderes innerhalb*
Hinweis für die folgenden Angleichungen:
Der Hinweis gilt, soweit nichts anderes innerhalb der
Position angegeben wird.
Angleichungen höhenmäßig bis zu 10 cm entsprechend der
neuen Straßenhöhe anpassen.
Nur im Asphaltbereich!

**1.5.230 Hydranten und Schieber der neuen Geländehöhe anpassen**
Hydranten und Schieber der neuen Geländehöhe anpassen.
Pro Einbauteil Abrechnung 1 Stück, auch bei
mehrschichtigem Asphalteinbau.
Menge: 1,000 Stck

**1.5.240 Weidezaun mit Pfosten aufnehmen und wieder herstellen**
Weidezaun mit Pfosten aufnehmen
und wieder herstellen,
einschließlich Pfosten, Tore und
evtl. vorhandener
Fundamente.
Höhe bis 1,50 m
Menge: 100,000 lfdm

**1.5.250 Pflanzen entfernen und beseitigen**
Pflanzen entfernen und beseitigen
Büsche, Hecken, Sträucher etc., Bäume bis Stammdurchmesser d = 5 cm, einschließlich Wurzelwerk roden und
beseitigen. Das gerodete Material geht in den Besitz
des Auftragnehmers über und ist zu beseitigen.
Menge: 200,000 qm

*Hinweis: Für die folgenden Positionen gilt: Einschließlich Roden der Wurzelstöcke sowie*
Für die folgenden Positionen gilt:
Aufgemessen wird der Stammdurchmesser 1 m über Gelände.
Einschließlich aller Betriebsmittel, Geräte sowie Ma-
teriallieferungen und Nebenarbeiten, wie z.B. Holz
zwischenlagern und schneiden nach Angabe. Das Holz geht
in den Besitz des Bieters über und ist zu beseitigen

**1.5.260 Bäume fällen, Stammdurchmesser 0,10 - 0,30 m**
Menge: 5,000 Stck

**1.5.270 Baumschutz herstellen gemäß DIN 18920, Schutz für Bäume gegen mechanische Schäden**
Baumschutz herstellen gemäß DIN 18920,
Schutz für Bäume gegen mechanische Schäden durch
Brettermantel und Polsterung gegen den Baum
fachgerecht herstellen, aufstellen und
nach Beendigung der Baumaßnahme beseitigen.
Diese Position kommt nur zur Abrechnung bei
komplett DIN-gemäßer Ausführung.
Vorsichtiges Arbeiten im Bereich der Bäume ohne
Baumschutz kommt nicht zur Abrechnung!
Menge: 20,000 Stck

**1.5.280 Lastplattendruckversuch durchführen**
Lastplattendruckversuch durchführen
Der Versuch ist im Bereich der Baugrube, nach Vorschrift (ZTV SoB-StB) und DIN 18134
auf OK-Planum bzw. OK-Frostschutzschicht durchzuführen.
Mindestens zu erreichende Verformungsmodule:
Planum  EV - 2  = >45 MN/m²
Frostschutzschicht  = gem. Bauklasse
Der Unternehmer hat die Verdichtungsarbeiten auf
eigene Kosten bei Nichterreichen der geforderten
Werte bis zur Erreichung weiterzuführen.
Weiter erforderliche Versuche bis zur Erreichung
der geforderten Verfestigung gehen ebenfalls zu
Lasten des Auftragnehmers.
Der Lastplattendruckversuch ist ohne besondere Aufforderung nach Rücksprache und im Beisein des
Auftraggebers durch einen anerkannten Bodengutachter
durchzuführen.
Einschl. Gestellung des notwendigen Gegengewichtes.
Menge: 2,000 Stck

**1.5.290 Sohl- und Böschungspflaster**
Sohl- und Böschungspflaster
(schweres Wasserbaupflaster, Hartgestein) nach TLW
Klasse IV und V mit einer Kantenlänge der Steine von
20-40 cm liefern und in einer Dicke von 40 cm auf
Sohle und Böschungen auf Betonbettung mit möglichst
dichter Lagerung einbauen.
Einschließlich Ausfugung
Menge: 10,000 qm

#### Titel 1.6 Regiearbeiten

*Hinweis*
Für diese und alle weiteren Positionen gilt (soweit im
Positionstext nichts anderes gesagt wird):
Stundenlohnarbeiten durch Arbeitskräfte nur auf Anordnung des Auftraggebers ausführen.
Angeboten wird für die jeweilige Arbeitskraft ein Verrechnungssatz, der sämtliche Aufwendungen enthält,
insbesondere den tatsächlichen Lohn einschließlich
vermögenswirksamer Leistungen mit den Zuschlägen für
Gemeinkosten (Sozialkassenbeiträge, Winterbauumlage
und dgl.), sowie Lohn und Gehaltsnebenkosten. Zuschläge
für Überstunden, Nacht-, Sonn- und Feiertagsarbeit sind
eingerechnet.
Einschließlich der erforderlichen An- und Abfahrten,
evtl. Auslösungen.

**1.6.10 Spezialbaufacharbeiter (Berufsgruppe III)**
Menge: 20,000 Std

*Hinweis*
Für diese und alle weiteren Positionen gilt (soweit im
Positionstext nichts anderes gesagt wird) :
Stundenlohnarbeiten durch Baugeräte nur auf Anordnung
des Arbeitgebers ausführen.
Angeboten wird für das jeweilige Gerät ein Verrechnungssatz, der sämtliche Aufwendungen enthält, insbesondere Gerätevorhalte- und Betriebsstoffkosten sowie
sämtliche Zuschläge einschließlich der Kosten für das
Betriebspersonal.
Der Verrechnungssatz gilt für das, zum Zeitpunkt des
Abrufes einsatzbereit, auf der Baustelle befindliche
Baugerät.
Abgerechnet wird nach tatsächlich geleisteten Arbeitsstunden.
Maschine einschließlich Bedienung.

**1.6.20 Baggerstunden, Löffel bis 1,0 cbm**
Menge: 10,000 Std

**1.6.30 Radlader**
Menge: 10,000 Std

**1.6.40 LKW über 7,5 to**
Menge: 10,000 Std

**1.6.50 Kompressor mit Stemmhammer**
Kompressor mit Stemmhammer
Stemmhammer für Abbrucharbeiten, inklusive Kompressor
und Bedienung.
Menge: 10,000 Std
